# Richardstr. 108, 109, Berthelsdorfer Str. 14
Angebotsaufforderung (GAEB DA XML 3.2, DA83)
Projekt: 17363
Währung: EUR
Ausführungsbeginn: 23.02.2026
Ausführungsende: 30.09.2026
Erstellt mit: GXML Toolbox V3.3 R20230829, iTWO_64 V24.0.454, 02.12.2025

## 010 Gerüstbau
Datum: 02.12.2025

*Hinweis: BAUVORHABEN*
BAUVORHABEN: Richardstr. 108, 109/ Berthelsdorfer Str. 14, 12043 Berlin

GEWERKE:  GERÜSTBAU, WDVS & BALKONSANIERUNG
Angaben zum Bauwerk
Mehrfamilienhaus, Baujahr 1900,
Richardstr. 108: 1x VH
Richardstr. 109: 1x VH und 1x Seitenflügel
Berthelsdorfer Str. 14: 1x VH

Weitere Gewerke, die bei der Gesamtmodernisierung tätig sind:

- Elektroinstallation (Elektrostrangsanierung)
- Fensterbau
- Dachbodendämmarbeiten
- Schlosserarbeiten
- Garten- und Landschaftsbauarbeiten
- Treppenhaussanierung

Vor Angebotsabgabe ist zwingend eine
Ortsbesichtigung durchzuführen.

Ausführungszeitraum:
Ab Februar 2026 bis September 2026,
bzw. in Absprache mit der Bauleitung

Abdurahman Wanli
Tel: +49 30 221821 605
Mail: abdurahman.wanli@covivio.immo

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 01 Gerüst

#### Abschnitt 01.01 Straßenseitig

**01.01.0010 Stahlrohrrahmengerüst der Lastklasse 3**
2,0 KN7m2, Breitenklasse W 09 ausbauen und abbauen, einschl. innenliegendem Leitergang nach DIN 4420 Teil 1 DIN En 12811-1.
Menge: 1320,000 m²

**01.01.0020 Vorhaltung der Standzeiten**
Vorhaltezeiten für die vorher genannte Position
Menge: 26400,000 m²Wo

**01.01.0030 Netze mit einer Maschenweite von 1,8 mm²**
montieren und wieder abnehmen, inkl. Verankerung nach DIN EN 12811-1.
Menge: 1320,000 m²

**01.01.0040 Vorhaltung**
Vorhaltezeiten für die vorher genannte Position
Menge: 26400,000 m²Wo

**01.01.0050 30-er Konsolausleger**
montieren und abbauen nach DIN 4420 Teil 1 /DIN EN 12811-1.
Menge: 200,000 m

**01.01.0060 Verlängerung der Vorhaltung für jede weitere**
Vorhaltezeiten für die vorher genannte Position
Menge: 4000,000 mWo

**01.01.0070 Fußgängertunnel 1,65m breit**
ausbauen und abbauen nach DIN 4420 Teil 1 / DIN EN 12811-1.

Davon ca. 9 m doppelter Fußgängertunnel (vor den Gewerbeeinheiten in der Richardstr. 108)
Menge: 55,000 m

**01.01.0080 Verlängerung der Vorhaltung für jede**
Vorhaltezeiten für die vorher genannte Position
Menge: 1100,000 mWo

**01.01.0090 Bautreppe nach DIN EN 12811-1 für**
vorgenanntes Arbeitsgerüst mit zwischenpodesten im vertikalen Raster von 2,0 m aufbauen und abbauen. Ausführung einläufig. L=2,50 m; H= ca. 20m aufbauen und abbauen,. Bautreppe abschließbar.

Sicherung des Treppenturm mit Gitterzaun (Eingang)
Elementen aufbauen, nach DIN
EN 12811-1.
Schloss Bauseitz
Menge: 2,000 Stck

**01.01.0100 Verlängerung der Vorhaltung für jede**
Vorhaltezeiten für die vorher genannte Position
Menge: 40,000 StWo

**01.01.0110 Bauaufzug ohne Personenbeförderung nach TRA 1100**
Inkl. Aufzugsturm
Grundfläche des Förderkorbes: ca. 1,60m x ca. 1,40 m
Nutzlast:  500kg
Förderhöhe: 20,00m
aufbauen und wieder abbauen.

Bauseitige Leistungen:
1) Stromanschluss vom baustromverteiler bis zur Aufzugsgrundeinheit
2) Betriebskosten (Stromverbrauch, Zahnstangenschmiermittel)
3) Wartung und Pflege sowie einsatzbedingte Prüfungen nach dem Unfallverhütungsvorschriften (UVV), sowie gem. technischen Richtlinien für Bauaufzüge
4) Sicherung gegen unbefugtes Betreten und versperren der Aufzugsfahrbahn, gem. den gültigen Vorschriften.
Menge: 2,000 Stck

**01.01.0120 Verlängerung der Vorhaltung für jede**
Vorhaltezeiten für die vorher genannte Position
Menge: 40,000 StWo

**01.01.0130 Zusätzliches Etagentor für vorgenannten Bauaufzug.**
An- und Abtransport, Auf- und Abbau.
Menge: 20,000 Stck

**01.01.0140 Verlängerung der Vorhaltung für jede weitere angef.**
Vorhaltezeiten für die vorher genannte Position
Menge: 400,000 StWo

#### Abschnitt 01.02 Hofseitig

**01.02.0010 Stahlrohrrahmengerüst der Lastklasse 3**
2,0 KN7m2, Breitenklasse W 09 ausbauen, und abbauen, einschl. innenliegendem Leitergang nach DIN 4420 Teil 1 DIN En 12811-1.
Menge: 1480,000 m²

**01.02.0020 Verlängerung der Vorhaltung**
Vorhaltezeiten für die vorher genannte Position
Menge: 29600,000 m²Wo

**01.02.0030 Netze mit einer Maschenweite von 1,8 mm²**
montieren und wieder abnehmen, inkl. Verankerung nach DIN EN 12811-1.
Menge: 1480,000 m²

**01.02.0040 Verlängerung der Vorhaltung**
Vorhaltezeiten für die vorher genannte Position
Menge: 29600,000 m²Wo

**01.02.0050 Gerüstbrückenkonstruktion statisch**
*** Bedarfsposition ohne GB
ausreichen mit Horizontal- und Vertikalverbänden versehen, zur Aufnahme der gerüstlasten, aufbauen und abbauen.
Menge: 10,000 m

**01.02.0060 Verlängerung der Vorhaltung für jede weitere angef.**
*** Bedarfsposition ohne GB
Vorhaltezeiten für die vorher genannte Position
Menge: 200,000 mWo

**01.02.0070 Passantenschutz aufbauen und wieder abbauen, nach**
nach DIN 4420 Teil 1 / DIN EN 12811-1. L= 2,50m
Menge: 5,000 Stck

**01.02.0080 Verlängerung der Vorhaltung**
Vorhaltezeiten für die vorher genannte Position
Menge: 100,000 StWo

**01.02.0090 Bohlenauslage vor den Türen**
Bohlenauslage vor den Türen als Übergang zum Hof
Je 10 Stck
Menge: 5,000 Stck

**01.02.0100 Bautreppe nach DIN EN 12811-1 für**
vorgenanntes Arbeitsgerüst mit zwischenpodesten im vertikalen Raster von 2,0 m aufbauen, Ausführung einläufig, auf- und abbauen. L=2,50 m; H= ca. 20m aufbauen und abbauen.  Bautreppe abschließbar.
Menge: 1,000 Stck

**01.02.0110 Verlängerung der Vorhaltung für jede**
Vorhaltezeiten für die vorher genannte Position
Menge: 20,000 StWo

**01.02.0120 Bauaufzug ohne Personenbeförderung nach TRA 1100**
Inkl. Aufzugsturm
Grundfläche des Förderkorbes: ca. 1,60m x ca. 1,40 m
Nutzlast:  500kg
Förderhöhe: 20,00m
aufbauen und wieder abbauen.

Bauseitige Leistungen:
1) Stromanschluss vom baustromverteiler bis zur Aufzugsgrundeinheit
2) Betriebskosten (Stromverbrauch, Zahnstangenschmiermittel)
3) Wartung und Pflege sowie einsatzbedingte Prüfungen nach dem Unfallverhütungsvorschriften (UVV), sowie gem. technischen Richtlinien für Bauaufzüge
4) Sicherung gegen unbefugtes Betreten und versperren der Aufzugsfahrbahn, gem. den gültigen Vorschriften.
Menge: 1,000 Stck

**01.02.0130 Verlängerung der Vorhaltung für jede**
Vorhaltezeiten für die vorher genannte Position
Menge: 20,000 StWo

**01.02.0140 Zusätzliches Etagentor für vorgenannten Bauaufzug.**
An- und Abtransport, Auf- und Abbau.
Menge: 10,000 Stck

**01.02.0150 Verlängerung der Vorhaltung für jede weitere angef.**
Vorhaltezeiten für die vorher genannte Position
Menge: 200,000 StWo

#### Abschnitt 01.03 Giebelwand Nachbargrundstück

**01.03.0010 Stahlrohrrahmengerüst der Lastklasse 3**
2,0 KN7m2, Breitenklasse W 09 ausbauen und abbauen, einschl. innenliegendem Leitergang nach DIN 4420 Teil 1 DIN En 12811-1.
Menge: 340,000 m²

**01.03.0020 Verlängerung der Vorhaltung**
Vorhaltezeiten für die vorher genannte Position
Menge: 4760,000 m²Wo

**01.03.0030 Netze mit einer Maschenweite von 1,8 mm²**
montieren und wieder abnehmen, inkl. Verankerung nach DIN EN 12811-1.
Menge: 340,000 m²

**01.03.0040 Verlängerung der Vorhaltung**
Vorhaltezeiten für die vorher genannte Position
Menge: 4760,000 m²Wo

**01.03.0050 Bautreppe nach DIN EN 12811-1 für**
vorgenanntes Arbeitsgerüst mit zwischenpodesten im vertikalen Raster von 2,0 m aufbauen, Ausführung einläufig. L=2,50 m; H= ca. 20m aufbauen und abbauen.  Bautreppe abschließbar.
Menge: 1,000 Stck

**01.03.0060 Verlängerung der Vorhaltung für jede**
Vorhaltezeiten für die vorher genannte Position
Menge: 14,000 StWo
